# Torgauer Str. 10/ Gotenstr. 24
Angebotsaufforderung (GAEB DA XML 3.2, DA83)
Projekt: 0125
Währung: EUR
Erstellt mit: GXML Toolbox V3.3 R20230829, iTWO_64 V24.0.454, 21.01.2025

## BAUVORHABEN
AUFTRAGGEBER:  Covivio Immobilien SE
  c/o Covivio Immobilien GmbH
  Pariser Straße 39/40
  10707 Berlin

BAUVORHABEN:  Torgauer Str. 10 / Gotenstr. 24
  10829 Berlin

GEWERK:  Gerüstbauarbeiten

Beschreibung des Bauvorhabens

Energetische Sanierung Fassade und Balkone durch WDVS, sowie Erneuerung sämtlicher Fensteranlagen,
Elektrosteigestrangsanierung, Dachsanierung der Steildach- und Flachdachflächen

Standort

Der Standort befindet sich im Berliner Ortsteil Schöneberg.

Termin

Gerüstaufbau:  03.03.2025 - 15.04.2025
Gerüstabbau:  01.12.2025 - 31.12.2025

Bauzeitenübersicht

Gewerk  START  ENDE

Gerüstbau Aufbau  03.03.25  30.03.25
Fenster  17.03.25  31.08.25
WDVS  01.04.25  31.10.25
Dach  01.05.25  31.10.25
TRH  15.11.25  31.12.25
Gerüst Abbau  01.12.25  31.12.25
ELT - Steigestrang  01.06.25  31.10.25
Außenanlage  01.02.26  30.04.26
Kellerdeckendämmung 01.09.25  30.11.24
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## BAUSTELLENEINRICHTUNG
Baustelleneinrichtung

Das Einrichten und Räumen der Baustelle sowie das Vorhalten der nicht vom Auftraggeber gestellten Baustelleneinrichtung für sämtliche in der Leistungsbeschreibung aufgeführten Leistungen ist, sofern nicht in gesonderter Position ausgeschrieben, in die Einheitspreise
einzukalkulieren.
Innerhalb der Baustelleneinrichtung werden durch den Auftraggeber zur Verfügung gestellt:
 - Baustromanschluss
 - Bauwasseranschluss
Zwischenlagerkosten werden nicht gesondert vergütet. Alle zur Montage und Transport notwendigen Hebezeuge und sonstige
Hilfsmittel sind Eigenleistung des AN und sind einzukalkulieren.

Die Baustelleneinrichtung wird auf dem eigenen öffentlichen Straßenland eingerichtet.
Beabsichtigter Sanierungs- und Modernisierungsumfang

Es wird eine energetische Sanierung der Fassade und Balkone durch WDVS, sowie Erneuerung sämtlicher Fensteranlagen, eine Elektrosteigestrangsanierung, eine Dachsanierung der Steildach- und Flachdachflächen, eine Treppenhaussanierung, Anbringung einer Kellerdeckendämmung, Umbau der Außenanlagen durchgeführt.

Allgemeines

Auf der Baustelle gilt Alkohol- und Rauchverbot. Vor Angebotsabgabe wird von AG eine Besichtigung des Baubereiches durch den AN vorausgesetzt. Die maßliche Bestandserfassung vor Ausführung der Leistungen ist einzukalkulieren. Das Protokoll ist an die Bauleitung vor Baubeginn zu übergeben. Der Auftragnehmer hat mit Angebotsabgabe einen Fachbauleiter schriftlich zu benennen, der als Entscheidungsbefugter eingesetzt wird.
Dieser hat, wenn Arbeiten des Auftragnehmers ausgeführt werden, vor Ort anwesend und der deutschen Sprache in Wort und Schrift mächtig zu sein.  Er hat in die unmittelbar auszuführenden Arbeiten einzuweisen und alle erforderlichen Belehrungen zum Arbeitsschutz nachweislich vor Beginn der Arbeiten durchzuführen.

Der Auftragnehmer ist verpflichtet, Tagesberichte zu führen, die wöchentlich der örtlichen Bauleitung vorgelegt werden.

Brandschutz / Sicherheit

Während der Bauarbeiten ist der Brandschutz zu gewährleisten. Zur Vermeidung von Brandentstehungen durch Baumaßnahmen sind die einschlägigen Sicherheitsregeln und Unfallverhütungsvorschriften konsequent einzuhalten.

Das Rauchen auf dem Gerüst ist untersagt.

Bitte sichern Sie Ihr Material täglich vor Diebstahl. Den Anweisungen und Festlegungen des Koordinators für Sicherheit- und Gesundheitsschutz ist Folge leisten.

Baustellenreinigung

Die Baustelle und das Gerüst ist stets sauber und beräumt zu halten. Auf dem Gerüst dürfen sich keine ungesicherten Malereimer befinden. Beräumungen und Säuberungsarbeiten sind dabei ohne Aufforderung täglich bzw. nach Bedarf durchzuführen.
Für diese Nebenleistungen erfolgt keine gesonderte Vergütung. Sollten diese Arbeiten auch nach den Aufforderungen des Bauherrn bzw. der Bauleitung nicht im gewünschten Umfang erfolgen, so ist der AG berechtigt, Dritte mit der Beräumung bzw. Säuberung zu beauftragen und die dabei entstehenden Kosten dem AN in Rechnung zu stellen. Anfallende Kosten für Abtransport und Beseitigung von nicht mehr einzelnen Firmen zuzuordnendem Bauschutt sind von allen am Bau beteiligten Firmen anteilsgleich (auf die Brutto-Schlussrechnungssumme bezogen) zu tragen.
Besondere Entsorgungs- und Deponiekosten für die Beseitigung von
Sonderabfällen sind - sofern nicht anders benannt - in die jeweiligen
Einheitspreise einzukalkulieren.

Bauablauf
Für die Arbeiten ist entsprechend dem erforderlichen Zeitaufwand und der zur Verfügung stehenden Bauzeit eine ausreichende Personalstärke an Arbeitskräften erforderlich. Mit Abgabe des Angebotes bestätigt der Bieter, dass eine ausreichende Personalstärke zur Verfügung steht. Trocknungszeiten, Verarbeitungstemperaturen sind entsprechend den Technischen Merkblättern des Herstellers dringend zu beachten und zu dokumentieren.

Firmenangehörige

Der Auftragnehmer hat sicherzustellen, dass seine auf der Baustelle
eingesetzten Arbeitnehmer sich jederzeit als Firmenangehörige ausweisen können. Der Auftraggeber behält sich vor, durch seinen bevollmächtigten Vertreter Stichproben zur Einhaltung dieser Maßnahmen auf der Baustelle durchzuführen. Subunternehmen sind schriftlich anzuzeigen und können nur nach Zustimmung durch den Bauherren eingesetzt werden.

Der Auftragnehmer hat dafür Sorge zu tragen, dass während der Ausführung seiner Leistungen immer mindestens ein fließend deutsch sprechender Mitarbeiter seiner Firma auf der Baustelle anwesend ist.

Zu den auf der Baustelle vorzuhaltenden Ausführungsunterlagen zählt neben den Ausführungsplänen auch eine Ausfertigung dieser Leistungsbeschreibung.

Aufmass

Maßgebend für die Abrechnung ist das nach Fertigstellung aller Arbeiten gemeinsam mit Ihnen und unserer Bauleitung zu nehmende Aufmass.

Leistung

Die Wohnungsgesellschaften behalten sich das Recht vor, einzelne Positionen aus dem Auftragsumfang herauszunehmen, ohne das hierfür Kosten geltend gemacht werden können oder eine Änderung der Einheitspreise anderer Positionen erfolgt. Der Arbeitsumfang bestimmt sich ausschließlich nach dem Text unserer Bestellung und
etwaig schriftlich erteilten Nachbestellungen.
Lieferungen und Leistungen, denen keine schriftliche Bestellung zu Grunde liegt, werden von uns nicht abgerechnet.
Für Änderungen aufgrund behördlicher Auflagen oder die von uns gewünscht werden, sind auf der Basis des Hauptangebotes entsprechende Ergänzungsangebote einzureichen.
Wesentliche Veränderungen im Leistungsumfang sind uns rechtzeitig durch ein schriftliches Nachtragsangebot zu melden. Dies gilt für zusätzliche, im Leistungsverzeichnis nicht enthaltene Arbeiten, aber auch bei Massenerhöhungen.

Bedingungen für die Entsorgung von Abfällen

Der Leistungserbringer ist verpflichtet, die bei uns anfallenden Abfälle ordnungsgemäß und sofort zu entsorgen.  Zu diesem Zweck hat er die einschlägigen Gesetze, Verordnungen und sonstigen öffentlich-rechtlichen Vorschriften einzuhalten. Der Leistungserbringer sichert zu und führt auf unser Verlangen den Nachweis, dass er die behördliche Einsammlungs- oder Beförderungsgenehmigung nach dem Abfallgesetz hat. Das Erlöschen dieser Genehmigung ist uns unverzüglich schriftlich mitzuteilen. Die Erklärung des Betreibers der Abfallentsorgungsanlage über die Übernähme der Abfälle ist vor der Beförderung vorzulegen. Mit Übernahme der Abfälle durch den Leistungserbringer gehen Eigentum, Gefahr, Verkehrssicherungs-pflicht und öffentlich-rechtliche Verantwortung auf diesen über.
Die Beförderung hat auf direktem Fahrweg ohne Unterbrechung, Zwischenlagerung und Umladung auf andere Transportmittel zu erfolgen.  Der Leistungserbringer hat die behördlich geforderten Begleitscheine mit sich zu fuhren und ihre Quittierung durch den Betreiber der Abfallentsorgungsanlage herbeizuführen. Sind solche Begleitscheine nicht erforderlich, hat er uns eine Übernahmebestätigung durch den Betreiber der Abfallentsorgungsanlage unverzüglich vorzulegen.
Der Leistungserbringer hat uns jede Störung in der ordnungsgemäßen Abfallentsorgung sofort zu melden.  Die Behebung der Störung hat - abgesehen von unaufschiebbaren Eilfällen - im Benehmen mit uns zu erfolgen. Davon unberührt bleibt die volle Verant-wortlichkeit des Leistungserbringers für die ordnungsgemäße Entsorgung der Abfälle.
Wir können Prüfungen zur Feststellung durchführen, ob der Leistungserbringer seinen Pflichten nachgekommen ist. Hierzu können wir zum Beispiel Einsicht nehmen in die vom Leistungserbringer nach öffentlich-rechtlichen Vorschriften zu führenden Nachweisbücher und in den Genehmigungsbescheid der angefahrenen Abfallentsorgungsanlage, dessen Vorlage der Leistungserbringer zu bewirken hat.
Der Leistungserbringer'hat zur Abdeckung aller - sowohl seiner als auch unserer - sich aus der Abfallbeseitigung ergebenden Haftungsrisiken unter Einschluß des Gewässerschäden -Haftungsrisikos auf seine Kosten eine Haftpflichtversicherung in ausreichender Höhe für Personen-, Sach- und Vermögensschäden abzuschließen und uns den Abschluß auf Verlangen nachzuweisen.  Diese Regelung läßt die Haftung des Leistungserbringers unberührt.
Die in diesen Bedingungen festgelegten Pflichten hat der Leistungserbringer jedem Dritten aufzuerlegen, dessen er sich zur Erfüllung dieser Pflichten bedient.

Umweltschutz

Das Schmutzwasser, welches durch die Reinigung der Fassade und im Treppenhaus anfällt, ist als Sondermüll zu entsorgen. Bäume neben dem Baubereich sind mit einem Baumschutz zu versehen.

## A) ALLGEMEINE VORBEMERKUNGEN FÜR
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen. Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

## B) ALLGEMEINE TECHNISCHE VORBEMERKUNGEN
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C) TECHNISCHE VORBEMERKUNGEN
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

## 010 Gerüstbauarbeiten
Datum: 21.01.2025

### Bereich 1 Gerüstbauarbeiten

#### Abschnitt 1.1 Gerüstbauarbeiten

**1.1.10 Arbeits- und Schutzgerüst, Lastklasse 3**
Stahlrohrrahmengerüst der Lastklasse 3, 3,0 KN/m2,
Breitenklasse W 09 aufbauen,
vorhalten und abbauen, einschl.
innenliegendem Leitergang nach DIN 4420
Teil 1 / DIN EN 12811-1 .
Gebrauchsüberlassung: nach Fertigstellung Standgerüst

Breitenklasse: W09
Lastklasse: 3, 2,0 KN/m2
Abstand zur Fassade: 0,25 < a < 0,30

Ankergrund: Putzufassade (Ziegelmauerwerk)

Einzurüstende Höhe: bis ca. 18 m
Einzurüstende Höhe: bis ca. 21 m (Geäudeecke)
Menge: 2100,000 m2

**1.1.20 Vorhaltung des Arbeits- und Schutzgerüstes**
Vorhaltung des Arbeits- und Schutzgerüstes

Vorhaltung des Arbeits- und Schutzgerüstes, je weitere angefangene Woche nach Gebrauchsüberlassung

2100 x 43 Wochen
Menge: 90300,000 m2Wo

**1.1.30 Gerüstverbreiterung innen**
Belagverbreiterung Arbeitsgerüst Innenseite;
30-er Konsolausleger montieren, vorhalten
und abbauen nach DIN 4420 Teil 1 / DIN EN
12811-1 .
Gebrauchsüberlassung nach Gerüstfreigabe.

Höhe der Arbeitslage: je Gerüstlage
Breite:  0,30 m (1 Belag)
Lastklasse:  wie Hauptposition
Menge: 700,000 m

**1.1.40 Verlängerung der Grundvorhaltezeit**
Vorhaltung der Gerüstverbreiterung innen
, je weitere angefangene Woche nach Gebrauchsüberlassung

m x Wochen
Menge: 30100,000 mWo

**1.1.50 Passantenschutztunnel**
Passantenschutztunnel (Breite 2,50 m / Höhe 2,10 m) erstellen und nach Abnahme der Leistungen wieder beseitigen, einschl. dem fachgerechten Verschließen von entstandenen Gerüstankerlöchern.
Menge: 27,600 m

**1.1.55 Passantenschutztunnel**
Passantenschutztunnel (Breite >3,00 m / Höhe 2,10 m) erstellen und nach Abnahme der Leistungen wieder beseitigen, einschl. dem fachgerechten Verschließen von entstandenen Gerüstankerlöchern.

In den Passantenschutztunnel ist der Fahrradweg auf der Torgauer Straße zu berücksichtigen.
Menge: 27,600 m

**1.1.60 Verlängerung Vorhaltezeit Passantenschutztunnel**
Fußgängertunnel verlängerte Vorhaltung
je Woche

59,6 x 43 Wochen
Menge: 2580,000 mWo

**1.1.70 Überschlagschutz (45°)**
*** Bedarfsposition ohne GB
Überschlagschutz (45°) mit entsprechenden Auslegern sowie Durchschlagschutz auf der ersten Gerüstlage im Bereich zum öffentlichen Straßenraum bzw. zu Verkehrswegen.
Menge: 1,000 m

**1.1.80 Verlängerung Vorhaltezeit Passantenschutztunnel**
*** Bedarfsposition ohne GB
Fußgängertunnel verlängerte Vorhaltung
je Woche
Menge: 1,000 mWo

**1.1.90 Gitterträgerüberbauung**
Gitterträgerüberbauung

Gitterträgerüberbauung über Einfahrten, Durchgängen, Balkonen und nicht tragfähigen Dächern erstellen, vorhalten und abbauen nach DIN 4420 Teil 1. Zur Überbrückung der Hauseingänge und Kellerabgänge
Menge: 20,000 m

**1.1.100 Verlängerung Vorhaltezeit Gitterträgerüberbauung**
Gitterträgerüberbauung verlängerte Vorhaltung
je weitere angefangene Woche
Menge: 900,000 mWo

**1.1.110 Gerüstnetze**
Gerüstfläche mit geeigneten Netzen fachgerecht zum Schutz vor Witterungseinflüssen wie z. B. Wind, Staub, Regen, Sonne, etc., abhängen, verankern und nach Abnahme wieder beseitigen.
Menge: 1700,000 m2

**1.1.120 Verlängerung Vorhaltezeit Gerüstnetze**
Gerüstnetz verlängerte Vorhaltung
je weitere angefangene Woche

1700 x 39 Wochen
Menge: 66300,000 m2Wo

**1.1.130 Treppenturm, vorgebaut**
Gerüsttreppenturm nach DIN EN 12811 Arbeitsgerüste als Aufstieg zum erreichen hochgelegener Arbeitsplätze in das Gerüst der Hauptposition integriert.
Einschl. Innen- und Außengeländer mit einer Laufbreite von
ca. 60 cm, inkl. verschließbarer Bautür zum Schutz des Zutritts unbefugter Personen erstellen und wieder abbauen.

Abrechnung nach Höhenmeter.
Laufbreite : 0,6 m
Lastklasse : 4
Höhe : bis Traufe (ca. 20 m üOKG)
Art des Gerüstes: Fassadengerüst
Standfläche: eben, normal belastbar
Montageort: 2x straßenseitig, 1x hofseitig
Menge: 72,000 m

**1.1.140 Treppenturm verlängerte Vorhaltung**
Treppenturm verlängerte Vorhaltung
je Woche

72 x 43 Wochen
Menge: 3096,000 mWo

**1.1.150 Innenliegender Rückenschutz an Balkonen**
Menge: 350,000 m

**1.1.160 Verlängerung der Grundvorhaltezeit Rückenschutz**
Verlängerung der Grundvorhaltezeit
Vorhaltung der innenliegenden Rückenschutzes
, je weitere angefangene Woche nach Gebrauchsüberlassung

m x Wochen
Menge: 15050,000 mWo

**1.1.170 Dachdeckerfang**
Dachdeckerfang
Ausbau des Arbeitsgerüstes als Fassadengerüst zum Schutzgerüst als Dachfanggerüst gemäß DIN 4420-1 mit Schutzwand, einschließlich
An- u. Abtransport, sowie Auf- u. Abbau.
Menge: 86,000 m

**1.1.180 Dachdeckerfang Vorhaltung**
Ausbau des Arbeitsgerüstes als Fassadengerüst zum Schutzgerüst, als
Dachfanggerüst gemäß DIN 4420-1 mit Schutzwand; Verlängerung der
Gebrauchsüberlassung.
, je weitere angefangene Woche nach Gebrauchsüberlassung

m x Wochen
Menge: 3698,000 mWo

**1.1.190 Gerüst, Unterbau mit Bohlen**
Gerüst, Unterbau mit Bohlen
Gerüstunterbau für den Ausgleich von Unebenheiten und
Lastverteilung in der Aufstandsfläche der Gerüste.
Höhenausgleich durch Unterlage von Bohlen.

Abrechnungsgrundlage ist die Länge des Gerüstes.
Menge: 86,000 m

#### Abschnitt 1.2 Bauaufzug

**1.2.10 Bauaufzug 500 kg**
Bauaufzug mit Personenbeförderung nach TRA 1100
Grundfläche des Förderkorbes: 1,60 m x 1,40 m
Nutzlast: 500 kg
Stromanschluss: 3,0/6,1 kW/400 V/ 50Hz/16A
Bauseitige Leistungen:
-Stromanschluß vom Baustromverteiler bis zur Aufzugsgrundeinheit, Anschluß: wie im Datenblatt
beschrieben.
-Betriebskosten (Stromverbrauch)
-Wartung und Pflege sowie einsatzbedingte Prüfungen
nach den Unfallverhütungsvorschriften (UVV), sowie
gem. technischen Richtlinien für Bauaufzüge.
-Sicherung gegen unbefugtes Betreten und
Versperren der Aufzugsfahrbahn, gemäß den
gültigen Vorschriften.

Abrechnung nach Höhenmeter.
Menge: 20,000 m

**1.2.20 Bauaufzug 500 kg, Verlängerte Vorhaltung**
Bauaufzug 500 kg, Verlängerte Vorhaltung
Bauaufzug 500 kg, Verlängerte Vorhaltung
je Woche

20 x 39 Wochen
Menge: 780,000 mWo

**1.2.30 Schiebegeländer**
Montage von Schiebegeländer in jeder
Gerüstlage für den ordnungsgemäßen
Zugang auf die Gerüstlagen. aufbauen,
vorhalten und abbauen.
Menge: 8,000 St

**1.2.40 Vorhaltung Schiebegeländer**
Schiebegeländer
Verlängerung der Vorhaltung für jede weitere
angef. Woche

7 x 39 Wochen
Menge: 312,000 StWo

**1.2.50 Bauaufzug 300 kg**
Bauaufzug:
Nach EN 12158-1 zertifiziert und
nach Maschinenrichtlinie
2006/42/EG geprüft.
- Traglast max. 300 kg
- Fahrkorbabmessung ca. 1.450
mm x 700 mm
- Förderhöhe hier ca. 13,00 m
- Fördergeschwindigkeit ca. 30
mtr/min
- 2,5 kW / 400 V / 50 Hz/ 16 A
Inkl. An-, Abtransport, Montage
und Demontage.
Menge: 20,000 m

**1.2.60 Bauaufzug 300 kg, Verlängerte Vorhaltung**
Bauaufzug 200 kg, Verlängerte Vorhaltung
Bauaufzug 200 kg, Verlängerte Vorhaltung
je Woche

20 x 39 Wochen
Menge: 780,000 mWo

**1.2.70 Ladestellentor**
Ladestellentor "Comfort" gem.
BGV D7 für den in Pos. 1.2.50.
genannten Aufzug inkl. An-,
Abtransport, Montage und
Demontage.
Menge: 8,000 St

**1.2.80 Vorhaltung Ladestellentor**
Ladestellentor

Verlängerung der Vorhaltung für jede weitere
angef. Woche

8 x 39 Wochen
Menge: 312,000 StWo

**1.2.90 Gerüstbrückenkonstruktion**
Gerüstbrücke in Gitterkonstruktion für freitragende Überbrückung der Außenanlage, für Materialtransport zwischen Entladestelle des Bauaufzugs und der straßenseitigen Baustelleneineinrichtung, mit Gerüstbelag und beidseitigem Geländer als Absturzsicherung
Gebrauchsüberlassung: nach Gerüstfreigabe
Länge Gerüstbrücke: ca. 3 m / je Gerüstlage
Breite Gerüstbrücke: ca. > 1,2 m  / Gerüstlage
Menge: 25,000 m

**1.2.100 Verlängerung Vorhaltezeit Gerüstbrückenkonstruktion**
Gerüstbrücke verlängerte Vorhaltung
je weitere angefangene Woche

25 x 39 Wochen
Menge: 975,000 mWo

**1.2.110 Stromanschluss für Aufzug legen**
*** Pauschalposition
Baustrom für den Aufzug installieren,
ausgehend vom Baustromverteiler
und Übergabe durchführen
Menge: 1,000 psch

**1.2.120 Bauaufzug 300 kg**
*** Bedarfsposition ohne GB
Bauaufzug:
Nach EN 12158-1 zertifiziert und
nach Maschinenrichtlinie
2006/42/EG geprüft.
- Traglast max. 300 kg
- Fahrkorbabmessung ca. 1.450
mm x 700 mm
- Förderhöhe hier ca. 13,00 m
- Fördergeschwindigkeit ca. 30
mtr/min
- 2,5 kW / 400 V / 50 Hz/ 16 A
Inkl. An-, Abtransport, Montage
und Demontage.
Menge: 24,000 m

**1.2.130 Bauaufzug 300 kg, Verlängerte Vorhaltung**
*** Bedarfsposition ohne GB
Bauaufzug 200 kg, Verlängerte Vorhaltung
Bauaufzug 200 kg, Verlängerte Vorhaltung
je Woche

24 x 39 Wochen
Menge: 936,000 mWo

#### Abschnitt 1.3 Sonstiges

**1.3.10 Stundenlohnarbeiten, Facharbeiter**
*** Bedarfsposition ohne GB
Stundenlohnarbeiten, Geselle/Facharbeiter
Stundenlohnarbeiten eines Gesellen/Facharbeiters für nicht vorhersehbare Arbeiten.

Stundenlohnarbeiten dürfen nur auf besondere Anordnung der Bauleitung ausgeführt werden.
Stoffe oder Bauteile werden, wenn nicht anders vereinbart, nach den zur Zeit der Lieferung gültigen Marktpreisen des Handels berechnet.
Die Stunden- und Materialnachweise sind täglich der Bauleitung zur Anerkenntnis  vorzulegen.
Stundenlöhne (Verrechnungslöhne) einschl. Lohnnebenkosten, Unternehmerzuschlag, Handwerkszeug, Kleingerät und dergleichen.
Menge: 20,000 Std

**1.3.20 Stundenlohnarbeiten, Helfer**
*** Bedarfsposition ohne GB
Stundenlohnarbeiten, Helfer
Wie vor, jedoch
Stundenlohnarbeiten eines Helfer für nicht vorhersehbare Arbeiten.
Menge: 20,000 Std

**1.3.30 Erschwerniszulage verlängerter Transportweg**
*** Pauschalposition
Erschwerniszulage für den verlängerten Transportweg zum Hof.
Hinweis: Der Innenhof ist nicht befahrbar.
Menge: 1,000 psch
